# Partició desmontable formada por mampara modular mixta (1/5 panell cec + 2/5 vidre + 2/5 panell cec)

- Propietat de l'arxiu: CYPE INGENIEROS, S.A.
- Format: FIEBDC-3/2002
- Divisa: EUR
- Costos indirectes: 3.00 %
- IVA: 21.00 %

**FOM010** m² Partició desmontable formada por mampara modular mixta (1/5 panell cec + 2/5 vidre + 2/5 panell cec), Supra Entrecalles "DESMON", amb panells de tauler aglomerat de 16 mm d'espessor amb acabat amb melamina, fixats mecànicament amb subjecció oculta, mitjacanyes horitzontals encastades en panell amb perfil de PVC de 10 mm, i càmera entre panells reblerta amb llana de roca, vidre laminar de seguretat 6+6 transparent.
Subministrament i muntatge de partició desmuntable formada per mampara modular mixta (1/5 panell cec + 2/5 vidre + 2/5 panell cec), Supra Entrecalles "DESMON", amb panells de tauler aglomerat de 16 mm d'espessor amb acabat amb melamina, fixats mecànicament amb subjecció oculta, mitjacanyes horitzontals encastades en panell amb perfil de PVC de 10 mm, i càmera entre panells reblerta amb llana de roca, vidre laminar de seguretat 6+6 transparent, junt entre vidres amb silicona, sense perfils entre mòduls, perfils verticals interns d'alumini, ocults entre mòduls, perfils vists superiors de 35x45 mm i inferiors de 60x45 mm, d'alumini anoditzat o lacat estàndard. Fins i tot p/p de ferraments, rematades, segellat de junts, suports, trobades amb altres tipus de paraments, col·locació de canalitzacions per a instal·lacions i encaixos per a mecanismes elèctrics. Totalment acabada.
Inclou: Replanteig i marcat dels punts de fixació. Aplomat, anivellació i fixació dels perfils que formen l'entramat. Col·locació i fixació del empanellat. Col·locació de la canalització per a instal·lacions. Tractament de junts. Acabat del perímetre de l'element, per les dues cares.
Criteri d'amidament de projecte: Superfície mesurada segons documentació gràfica de Projecte.
Criteri de mesura d'obra: Es mesurarà la superfície realment executada segons especificacions de Projecte.

| Codi | Ut | Descripció | Rendiment | Preu | Import |
|---|---|---|---|---|---|
| mt26mmd012ge | m² | Mampara modular mixta (1/5 panell cec + 2/5 vidre + 2/5 panell cec), Supra Entrecalles "DESMON", amb panells de tauler aglomerat de 16 mm d'espessor amb acabat amb melamina, fixats mecànicament amb subjecció oculta, mitjacanyes horitzontals encastades en panell amb perfil de PVC de 10 mm, i càmera entre panells reblerta amb llana de roca, vidre laminar de seguretat 6+6 transparent, junt entre vidres amb silicona, sense perfils entre mòduls, perfils verticals interns d'alumini, ocults entre mòduls, perfils vists superiors de 35x45 mm i inferiors de 60x45 mm, d'alumini anoditzat o lacat estàndard. (material) | 1.000 | 158.71 | 158.71 |
| mo011 | h | Oficial 1ª muntador. (mà d'obra) | 1.196 | 24.08 | 28.80 |
| mo080 | h | Ajudant muntador. (mà d'obra) | 1.196 | 20.68 | 24.73 |
| % | % | Costos directes complementaris | 2 % | 212.24 | 4.24 |
|  |  | Costos directes |  |  | 216.48 |
